# Lüdenscheider Straße 17 - Umbau Kita
Angebotsaufforderung (GAEB DA XML 3.3, DA83)
Projekt: 2320
Währung: EUR
Vergabeart: Öffentliche Ausschreibung
Ausführungsbeginn: 01.06.2026
Ausführungsende: 29.06.2026
Erstellt mit: GXML Toolbox V3.3 R20220330, ORCA AVA 27 27.00.00, 10.02.2026

## BVB Besondere Vertragsbedingungen
1. Art und Umfang der Leistung (§ 1 VOB/B)

Die Vertragsleistung umfasst alle Leistungen und Lieferungen, die erforderlich sind, um das Gewerk funktionsfähig herzustellen. Unvollständigkeiten, Unklarheiten und Widersprüche sind dahingehend aufzulösen, dass eine den übrigen Vorschriften des Vertrages entsprechenden funktionsfähige Leistung geschuldet wird.

2. Mengenabweichungen (§ 2 Abs. 3 VOB/B)

Die Klausel "Massenänderungen - auch über 10% - sind vorbehalten und berechtigen nicht zu einer Preiskorrektur" ist unwirksam.

3. Ausführungsunterlagen (§ 3 Abs. 5 und 6 VOB/B)

Der Ausführung dürfen nur Unterlagen zugrunde gelegt werden, die vom Auftraggeber als zur Ausführung bestimmt gekennzeichnet sind.

Sämtliche Maße sind vom Auftragnehmer am Bau zu prüfen.

Der Auftragnehmer hat auf Verlangen des Auftraggebers einen Baustelleneinrichtungsplan und ein Geräteverzeichnis zu erstellen und dem Auftraggeber zu übergeben.

Der Auftragnehmer hat auf Verlangen des Auftraggebers einen Bauterminplan für seine Leistungen zu erstellen und dem Auftraggeber zu übergeben.

Dieser Bauterminplan muss Abhängigkeiten zu Vorleistungen anderer Gewerke berücksichtigen und - sofern erforderlich - Trockenzeiten, Lieferzeiten und dergleichen enthalten.

4. Werbung (§ 4 Abs. 1 VOB/B)

Werbung auf der Baustelle ist nur nach vorheriger Zustimmung des Auftraggebers zulässig.

5. Umweltschutz (§ 4 Abs. 2 und 3 VOB/B)

Der Auftragnehmer hat zum Schutz der Umwelt, Landschaft und Gewässer die durch die Arbeiten verursachten Beeinträchtigungen auf das unvermeidliche Mindestmaß zu beschränken.

Der Auftragnehmer hat behördliche Anordnungen oder Ansprüche Dritter dem Auftraggeber unverzüglich schriftlich mitzuteilen.

6. Benutzung von Arbeitsplätzen (§ 4 Abs. 4 VOB/B)

Der Auftraggeber stellt dem Auftragnehmer die notwendigen Arbeitsplätze gemäß § 4 Abs. 4 VOB/B unentgeltlich zur Verfügung.

7. Benutzung von Lagerplätzen (§ 4 Abs. 4 VOB/B)

Der Auftraggeber stellt dem Auftragnehmer die notwendigen Lagerplätze gemäß § 4 Abs. 4 VOB/B unentgeltlich zur Verfügung.

8. Benutzung von Wasser- und Energieanschlüssen (§ 4 Abs. 4 VOB/B)

Die Anschlussanlagen für Wasser und Energie (wie im LV beschrieben) werden bauseits gestellt.

Von den Kosten hierfür sowie für die Verbrauchskosten trägt der Auftragnehmer einen Betrag von  0,4 % seiner Schlussrechnungssumme.

9. Baureinigung und Abfallbeseitigung

Dem Auftragnehmer obliegt die Baureinigung nach Abschnitt 4.1 der DIN 18299 (aktuelle Fassung) und der einschlägigen gewerkespezifischen Allgemeinen Technischen Vertragsbedingungen für Bauleistungen (VOB/C). Kommt der AN dem innerhalb einer angemessenen, ihm gesetzten Frist samt Kündigungsandrohung nicht nach, ist der Auftraggeber zur Teilkündigung und anschließenden Selbstbeseitigung auf Kosten des Auftragnehmers berechtigt.

Dabei werden vom Auftraggeber die tatsächlich entstandenen Kosten zugrunde gelegt.

Der Auftragnehmer wird sich bemühen, bei der Erbringung seiner Leistung Abfälle zu vermeiden.

Der Auftragnehmer trifft alle erforderlichen Vorkehrungen, um Bau- und Abbruchabfälle nach den geltenden Vorschriften getrennt zu erfassen und zu halten sowie einer sachgerechten Entsorgung zuzuführen.

Die nach den abfallrechtlichen Bestimmungen zum Nachweis einer ordnungsgemäßen Entsorgung erforderlichen Erklärungen, Bestätigungen, Belege usw. sind dem Auftraggeber vorzulegen.

10. Weitervergabe an Nachunternehmer (§ 4 Abs. 8 VOB/B)

Der Auftragnehmer darf Leistungen nur an Nachunternehmer übertragen, die fachkundig, leistungsfähig und zuverlässig sind; dazu gehört auch, dass sie ihren gesetzlichen Verpflichtungen zur Zahlung von Steuern und Sozialabgaben nachgekommen sind und die gewerberechtlichen Voraussetzungen erfüllen. Der Auftragnehmer hat vor der beabsichtigten Übertragung Art und Umfang der Leistungen sowie Name, Anschrift und Berufsgenossenschaft (einschließlich Mitgliedsnummer) des hierfür vorgesehenen Nachunternehmers dem Auftraggeber schriftlich bekannt zu geben.

Beabsichtigt der Auftragnehmer Leistungen zu übertragen, auf die sein Betrieb eingerichtet ist, hat er vorher die schriftliche Zustimmung des Auftraggebers gemäß § 4 Abs. 8 Nr. 1, Satz 2 VOB/B einzuholen.

Der Auftragnehmer muss sicherstellen, dass der Nachunternehmer die ihm übertragenen Leistungen nicht weitervergibt, es sei denn, der Auftraggeber hat zuvor schriftlich zugestimmt.

Bei Verstößen des Auftragnehmers oder der von ihm beauftragten Nachunternehmer gegen die sich aus dem Vertrag ergebenden Bedingungen für die Beauftragung von Nachunternehmern, hat der Auftragnehmer eine Vertragsstrafe gemäß besonders anzufertigender Urkunde zu zahlen.

Ist darauf zu achten, dass bei der Ausführung von Arbeiten, täglich ein Mitarbeiter vor Ort ist, welcher der deutschen Sprache mächtig ist.

11. Ausführung der Leistung (§ 4 Abs. 10 VOB/B)

Für die Teile der Leistung, die durch die weitere Ausführung der Prüfung und Feststellung entzogen werden, wird die gemeinsame Feststellung auf der Baustelle über deren Zustand, ihre Vertragsmäßigkeit sowie deren Art und Umfang verlangt. Der Auftragnehmer hat die gemeinsame Feststellung rechtzeitig zu beantragen.

12. Ausführungsfristen (§ 5 VOB/B)

Der Auftragnehmer ist verpflichtet, mit der Herstellung nach Erteilung des Zuschlags alsbald zu beginnen und in einer angemessenen Zeit zügig zu Ende zu führen.

13. Vertragsstrafe (§ 11 VOB/B)

Der Auftraggeber ist berechtigt, für jeden Fall der vom Auftragnehmer verschuldeten Überschreitung des Endtermins als Vertragsstrafe 0,2 % der Netto-Auftragssumme je Werktag der Überschreitungszeit geltend zu machen, insgesamt jedoch höchstens 5 % der Netto-Auftragssumme. Die Vertragsstrafe für die nicht fristgerechte Erfüllung kann neben dem Anspruch auf Erfüllung geltend gemacht werden. Dem Auftragnehmer bleibt der Mitverursachungs-/ Mitverschuldenseinwand erhalten.

a) Der Auftraggeber ist berechtigt, für jeden Fall der vom Auftragnehmer verschuldeten Überschreitung einer Einzelfrist als Vertragsstrafe 0,3 % je Werktag der bis zu diesem Zeitpunkt vom Auftraggeber vertragsgemäß zu leistenden gesamten Bruttoschlussrechnungssumme geltend zu machen, insgesamt jedoch höchstens 5 % der bis zu diesem Zeitpunkt vom Auftraggeber vertragsgemäß zu leistenden Bruttoschlussrechnungssumme.
b) Die nach dem vorstehenden Absatz fällig werdende Vertragstrafe ist dann nicht verwirkt, wenn die in diesem Vertrag vereinbarte Ausführungsfrist eingehalten wird. Das gilt nicht, wenn durch die vom Auftragnehmer zu vertretende Versäumung einzelner Einzelfristen der im Bauzeitenplan festgelegte Arbeitsbeginn für andere Gewerke verschoben wird oder dem Auftraggeber ein Verzugsschaden entsteht.
c) Der bei der Abnahme auszusprechende Vorbehalt der Geltendmachung kann noch bis zur Fälligkeit der Schlussrechnung erklärt werden.
d) Die Einhaltung der Zwischentermine ist aus den nachfolgend erläuterten Gründen für das Bauvorhaben von ganz besonderer Bedeutung, weshalb eine Pönalisierung auch der Zwischentermine vereinbart wird

Der Auftraggeber ist berechtigt, für jeden vom Auftragnehmer auf der Baustelle eingesetzten Schwarzarbeiter als Vertragsstrafe 0,2 % der Netto-Auftragssumme je Werktag und Mann geltend zu machen, insgesamt jedoch höchstens 10 % der Netto-Auftragssumme, maximal aber 250.000,-EUR.

Die Vertragsstrafe ist spätestens bei der Abnahme vorzubehalten und kann von der sich aus der Schlussrechnung ergebenden noch offenen Werklohnforderung des Auftragnehmers in Abzug gebracht werden.

Wenn es sich bei dem Auftragnehmer um einen Kaufmann im Sinne des Handelsgesetzbuches handelt und er aus Anlass der Vergabe eine Abrede getroffen hat, die eine unzulässige Wettbewerbsbeschränkung darstellt, hat er 3 % der Auftragssumme an den Auftraggeber zu zahlen. Ansprüche auf einen höheren Schadensersatz bleiben unberührt.
Wenn es sich bei dem Auftragnehmer um einen Nichtkaufmann handelt und er aus Anlass der Vergabe eine Abrede getroffen hat, die eine unzulässige Wettbewerbsbeschränkung darstellt, hat er 3 % der Auftragssumme an den Auftraggeber zu zahlen, es sei denn, dass ein Schaden in anderer, niedrigerer Höhe nachgewiesen wird.

14. Verteilung der Gefahr (§ 7 VOB/B), Bauwesenversicherung

Vom Auftraggeber beigestellte Baustoffe hat der Auftragnehmer gegen Diebstahl und andere Schäden zu schützen

Der AG hat eine Bauwesenversicherung abgeschlossen, welche die Leistungen des Auftragnehmers mit abdeckt. Die Selbstbeteiligung beträgt pro Versicherungsfall 500 Euro.
Sofern der AN durch einen Versicherungsfall betroffen ist, trägt er diesen Selbstbehalt im Verhältnis zum Auftraggeber. Der Auftragnehmer beteiligt sich an der Versicherungsprämie mit 0,3 % Euro. Der Betrag kommt von der Schlussrechnung in Abzug.

15. Haftung (§ 10 Abs. 2 VOB/B)

Der Auftragnehmer ist verpflichtet, eigenverantwortlich alle notwendigen Sicherheitsvorkehrungen im eigenen Leistungsbereich zu treffen, um Schäden von Personen und Sachen innerhalb des Baugeländes und des Baubereichs abzuwenden (Verkehrssicherungspflicht). Der Auftragnehmer stellt den Auftraggeber im Innenverhältnis von sämtlichen Schadensersatzansprüchen aus schuldhafter Verkehrssicherungspflichtverletzung im eigenen Leistungsbereich frei, insbesondere bei etwaigen von ihm schuldhaft verursachten Schäden an Nachbargebäuden oder -grundstücken (vgl. § 10 Abs. 2, Satz 1, Halbsatz 2 VOB/B).

Der Auftragnehmer hat Bauunfälle, bei denen Personen- oder Sachschäden entstanden sind, dem Auftraggeber unverzüglich mitzuteilen.

16. Abnahme (§ 12 VOB/B)

Die Abnahme erfolgt förmlich unter Erstellung eines von beiden Vertragspartnern zu unterzeichnenden Protokolls. Die Abnahme ist innerhalb einer Frist von zwölf Werktagen nach Fertigstellungsmeldung durch den Auftragnehmer durchzuführen, wenn einer der Vertragspartner die Vornahme der Abnahme verlangt.

Wenn sich die Vertragspartner über den Abnahmetermin nicht einigen, wird dieser vom Auftraggeber unter Beachtung einer ausreichenden und § 12 Abs. 1 VOB/B beachtenden Frist festgesetzt und der Auftragnehmer hierzu geladen.

Die Abnahme kann auch in Abwesenheit des Auftragnehmers durchgeführt werden, wenn der Abnahmetermin vereinbart war oder der Auftraggeber mit genügender Frist hierzu geladen hatte. Das Ergebnis der Abnahme ist dem Auftragnehmer dann alsbald mitzuteilen.

Die Abnahme kann wegen nicht vollständig erbrachter Leistung oder wesentlicher Mängel verweigert werden. Wird die Abnahme in dieser Weise verweigert, so hat der Auftragnehmer dem Auftraggeber nach Leistungserbringung oder Mängelbeseitigung wiederum schriftlich die Fertigstellung mitzuteilen.

17. Mängelansprüche und deren Verjährung (§ 13 Abs. 1, 4 und 7 VOB/B)

Die Sachmängelhaftung bestimmt sich nach § 13 VOB/B. Als Verjährungsfrist für Mängelansprüche wird generell die Dauer von 5 Jahren, beginnend ab der Abnahme, vereinbart. Diese Dauer der Gewährleistung wird ausdrücklich auch vereinbart für wartungsrelevante Teile, selbst wenn der Auftraggeber dem Auftragnehmer die Wartung derselben nicht übertragen hat.

18. Abrechnung (§ 14 VOB/B)

Ein Aufmaß wird entsprechend ATV DIN 18299 Abschnitt 5 generell nur dann durchgeführt, wenn keine Zeichnungen vorliegen, denen die ausgeführte Leistung entspricht.

Das Aufmaß wird von den Vertragspartnern gemeinsam genommen und ist bei Einvernehmen anerkannte Berechnungsgrundlage für die Abrechnung. Beiden Vertragspartnern wird deshalb das Recht zum Bestreiten des Aufmaßergebnisses nicht genommen.

Aus Abrechnungszeichnungen oder anderen Aufmaßunterlagen müssen alle Maße, die zur Prüfung einer Rechnung nötig sind, unmittelbar zu ersehen sein.

Die Originale der Aufmaßblätter, Wiegescheine und ähnlicher Abrechnungsbelege erhält der Auftraggeber, die Durchschriften der Auftragnehmer.

Bei Aufmaß und Abrechnung sind Längen und Flächen mit zwei Stellen nach dem Komma, Rauminhalte und Gewichte mit drei Stellen nach dem Komma zu berechnen. Geldbeträge sind auf zwei Stellen nach dem Komma zu runden.

Rechnungen sind ihrem Zweck nach als Abschlags-, Teilschluss oder Schlussrechnung zu bezeichnen. Die Abschlags- und Teilschlussrechnungen sind durchlaufend zu nummerieren.

Alle Rechnungen sind in 1-facher Ausfertigung und an den Auftraggeber adressiert einzureichen.

Die notwendigen Rechnungsunterlagen (z.B. Mengenberechnungen, Abrechnungszeichnungen, Handskizzen) sind in 1-–facher Ausfertigung den Rechnungen beizufügen.

Die Rechnungen sind mit den Vertragspreisen ohne Umsatzsteuer aufzuführen; der Umsatzsteuerbetrag ist am Schluss der Rechnung mit dem Steuersatz einzusetzen, der zum Zeitpunkt des Entstehens der Steuer, bei Schlussrechnungen zum Zeitpunkt des Bewirkens der Leistung gilt.

Beim Überschreiten von Vertragsfristen, die der Auftragnehmer zu vertreten hat, wird die Differenz zwischen dem aktuellen Umsatzsteuerbetrag und dem beim Fristablauf maßgebenden Umsatzsteuerbetrag nicht erstattet.

In jeder Rechnung sind Umfang und Wert aller bisherigen Leistungen und die bereits erhaltenen Zahlungen mit gesondertem Ausweis der darin enthaltenen Umsatzsteuerbeträge anzugeben.

Die Schlussrechnung ist vom Auftragnehmer in prüfbarer Form innerhalb von 20 Werktagen nach Fertigstellung vorzulegen.

Der Auftragnehmer verpflichtet sich, jede vom zuständigen Finanzamt vorgenommene Änderung in Bezug auf eine vorgelegte Freistellungsbescheinigung ( 48b EStG) dem Auftraggeber unverzüglich schriftlich mitzuteilen.

19. Stundenlohnarbeiten (§ 15 VOB/B)

Für im Vertrag nicht vorgesehene Leistungen (Nachträge) gilt § 2 Abs. 6 VOB/B. Für diese sind grundsätzlich mengenbezogene Einheitspreise anzubieten. Eine Abrechnung als Stundenlohnarbeiten ist nur nach ausdrücklicher vorheriger Zustimmung des Auftraggebers zulässig.

Für nicht ausdrücklich abgeforderte Stundenlohnarbeiten besteht keinerlei Vergütungsanspruch des AN.

Bei Stundenlohnarbeiten gelten die vereinbarten Verrechnungssätze unabhängig von der Anzahl der geleisteten Stunden.

Der Auftragnehmer hat über Stundenlohnarbeiten arbeitstäglich Stundenlohnzettel in zweifacher Ausfertigung einzureichen. Diese müssen außer den Angaben nach § 15 Abs. 3 VOB/B enthalten:
das Datum, die Bezeichnung des Ausführungsortes innerhalb der Baustelle, die Art der Leistung, die Namen der Arbeitskräfte und deren Berufs-, Lohn oder Gehaltsgruppe, die geleisteten Arbeitsstunden je Arbeitskraft, ggf. aufgegliedert nach Mehr-, Nacht-, Sonntags- und Feiertagsarbeit, sowie nach im Verrechnungssatz nicht enthaltenen Erschwernissen und die Gerätekenngrößen.

Stundenlohnrechnungen müssen entsprechend den Stundenlohnzetteln aufgegliedert werden.

Die Originale der Stundenlohnzettel behält der Auftraggeber, die bescheinigten Durchschriften erhält der Auftragnehmer.

Die Abzeichnung von Stundenlohnzetteln durch den Auftraggeber oder den Bauleiter und die damit verbundene Anerkenntniswirkung betreffen nur Art und Umfang der erbrachten Leistung. Es bleibt die Prüfung vorbehalten, ob es sich bei den bescheinigten Arbeiten überhaupt um vergütungspflichtige Leistungen handelt und ob diese dann auf Stundenlohn- oder Einheitspreisbasis abzurechnen sind.
Eine Abzeichnung des Bautagebuches bedeutet keine Anerkenntnis der Stunden.

Später verdeckte oder untergegangene Leistungen
Werden Leistungen in Form von Stundenlohnarbeiten erbracht, die später nicht mehr nachvollziehbar sind (Abbruchleistungen, später überdeckte Leistungen), so sind vom AN geeignete Maßnahmen zur Dokumentation der erbrachten Leistung zu ergreifen, beispielsweise eine Fotodokumentation mit Handykamera. Kann der AN seinen Vergütungsanspruch mangels Beleg über die Leistungserbringung nicht belegen, so entfällt die Vergütung!

Vergütung von Stundenlohnaufwendungen
Nicht vergütet werden
- Aufsichtsstunden (Bauleiter, Polier o. Ä.),
- Überstundenzuschläge,
- Anmarsch, Fahrzeiten, Materialbesorgung,
- Materialtransport, Gerätetransport,
- sonstige Vorbereitungsarbeiten, wie Werkzeuge herrichten u. ä.

Vergütet werden die tatsächlich am Arbeitsplatz anfallende Arbeitszeit, verwendetes Material für diese Leistungen (nach LV oder nachrangig Tagespreis des Baustoffhandels).

Der Verrechnungssatz für die jeweilige Arbeitskraft umfasst sämtliche Aufwendungen, insbesondere den tatsächlichen Lohn einschließlich:
- Lohn- und Gehaltskosten,
- alle Sozialkosten,
- Erschwernis- und sonstige Zuschläge,
- Lohnnebenkosten (Auslösungen, Wegegelder, Unterkunfts- und Übernachtungsgelder usw.),
- Wagnis und Gewinn.

Eine Einrechnung der Stundenlohnarbeiten in die LV-Summe (Angebot bzw. Auftrag) berechtigt nicht zur Ausführung dieser Arbeiten. Die Leistungen sind als Eventualposition zu verstehen und können ggf. auch unausgeführt bleiben, in diesem Fall erfolgt dann keine Abrechnung.

Nicht fristgemäß vorgelegte Stundenzettel werden nicht anerkannt.

20. Zahlungen, Vorauszahlungen (§ 16 VOB/B)

Der Anspruch auf Schlusszahlung wird innerhalb von 30 Tagen nach Zugang der Schlussrechnung fällig.

Alle Zahlungen werden bargeldlos in Euro geleistet.

Als Tag der Zahlung gilt bei Überweisung von einem Konto der Tag, an dem das Geldinstitut den ausführbaren Zahlungsauftrag erhalten hat.

Die Zahlungsfrist ist gewahrt, wenn der Auftraggeber innerhalb der Zahlungsfristen einen Verrechnungsscheck per Post an den Auftragnehmer abgesandt hat.

Bei Arbeitsgemeinschaften werden Zahlungen mit befreiender Wirkung für den Auftraggeber an den für die Durchführung des Vertrages bevollmächtigten Vertreter der Arbeitsgemeinschaft oder nach dessen schriftlicher Weisung geleistet. Dies gilt auch nach Auflösung der Arbeitsgemeinschaft.

Der Auftragnehmer erhält Abschlagszahlungen entsprechend dem Bruttowert der jeweils durch prüfbare, an den Auftraggeber adressierte Rechnung nachgewiesenen vertraglichen Leistungen abzüglich eines 10%igen Einbehalts.

Der Auftragnehmer gewährt dem Auftraggeber ein Skonto in Höhe von (siehe Bauvertrag) % der Auftragssumme bei Zahlungen innerhalb von 18 Tagen nach Rechnungszugang beim Auftraggeber, wobei die Gutschrift auf dem Konto des Auftragnehmers oder der Scheckeingang entscheidet.

Das Bautagebuch ist der Schlussrechnung beizufügen.

Die Aufrechnung mit vom Auftraggeber bestrittenen Gegenansprüchen des Auftragnehmers ist ausgeschlossen.

21. Sicherheitsleistung (§ 17 VOB/B)

Der Auftraggeber darf als Sicherheit für die vertragsgemäße Erfüllung der Leistungen bis zur Abnahme 10 % der Bruttoauftragssumme (einschl. erteilter Nachtragsaufträge) einbehalten.

Der Einbehalt darf vom Auftragnehmer gegen Übergabe einer unbedingten, unbefristeten, unwiderruflichen selbstschuldnerischen und hinterlegungsklauselfreien Bürgschaft eines in der Europäischen Union zugelassenen Kreditinstituts oder Kreditversicherers abgelöst werden.

Der Auftraggeber darf als Sicherheit für die vertragsgemäße Erfüllung der Sachmängelansprüche auf die Dauer der Gewährleistungszeit zuzüglich der sich durch Hemmung oder Neubeginn ergebenden Verlängerung, beginnend mit der Abnahme der Bauleistung, 5 % der Bruttoabrechnungssumme einbehalten.

Der Einbehalt darf vom Auftragnehmer gegen Übergabe einer unbedingten, unbefristeten, unwiderruflichen selbstschuldnerischen und hinterlegungsklauselfreien Bürgschaft eines in der Europäischen Union zugelassenen Kreditinstituts oder Kreditversicherers abgelöst werden.

22. Änderung der Vertragspreise

Lohn- und Stoffpreisgleitklauseln (Material- und Transportgleitklauseln) werden nicht vereinbart. Die vereinbarten Preise sind - von § 2 Abs. 3 VOB/B und sonst in der VOB/B vorgesehenen wie auch sich sonst nach allgemeinen Rechtsgrundsätzen ergebenden Preisänderungsmöglichkeiten abgesehen - Festpreise.

23. Verträge mit ausländischen Auftragnehmern (§ 18 VOB/B)

Für die Auslegung des Vertrags ist ausschließlich der in deutscher Sprache verfasste Wortlaut der Vergabeunterlagen verbindlich.

Erklärungen und Verhandlungen erfolgen in deutscher Sprache.

Für die Regelung der vertraglichen und außervertraglichen Beziehungen zwischen den Vertragspartnern gilt ausschließlich das Recht der Bundesrepublik Deutschland.

## ZTV Fliesen-/Plattenarbeiten
Zusätzliche Technische Vertragsbedingungen
Fliesen-/Plattenarbeiten

1 Grundlagen
Für die Leistungen dieses Gewerks gelten die VOB Teil C, insbesondere ATV DIN 18352 Fliesen-/Plattenarbeiten, und die Allgemein Anerkannten Regeln der Technik.

Ergänzend hierzu gelten die Regelwerke der nachstehend genannten Herausgeber in der zum Zeitpunkt der Ausführung gültigen Fassung als Grundlage von Kalkulation und Arbeitsausführung:
- AGI: Arbeitsgemeinschaft Industriebau e. V.,
- AKQR: Arbeitskreis Qualitätssicherung Rüttelbeläge Säurefliesner-Vereinigung e. V.,
- BEB: Bundesverband Estrich und Belag e. V.,
- Deutsche Bauchemie e. V.,
- DGfdB: Deutsche Gesellschaft für das Badewesen e. V.,
- DGUV: Deutsche Gesetzliche Unfallversicherung e. V.,
- DIN: Deutsches Institut für Normung e. V.,
- Fachverband Fliesen und Naturstein e. V.,
- GEV: Gemeinschaft Emissionskontrollierte Verlegewerkstoffe, Klebstoffe und Bauprodukte e. V.,
- GIPS: Bundesverband der Gipsindustrie e. V.,
- Interessengemeinschaft Rüttelböden,
- ISER: Informationsstelle Edelstahl Rostfrei,
- IVD: Industrieverband Dichtstoffe e. V.,
- RAL: Deutsches Institut für Gütesicherung und Kennzeichnung e. V.,
- ZDB: Zentralverband des Deutschen Baugewerbes e. V.

2 Vorbereitung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien etc. integraler Leistungsbestandteil des AN und werden nicht gesondert vergütet, soweit nicht in Leistungspositionen ausdrücklich abweichend beschrieben.

Soweit der AG Fliesenpläne zur Verfügung stellt, sind diese vom AN auf Maßhaltigkeit und Übereinstimmung mit dem tatsächlichen Baukörper zu prüfen und ggf. vom AN rechtzeitig vor Leistungserbringung zu überarbeiten. Überarbeitete Pläne sind dem AG vom AN rechtzeitig vor Ausführung zur Freigabe vorzulegen.

Soweit Sockelplatten aus Bodenfliesen geschnitten werden, führt der AN einen Untergrundausgleich derart aus, dass der Fliesensockel bündig und plan zum Wandfliesenbelag liegt.

Werden Fliesenbeläge in gewerblich genutzte Bereiche eingebaut, erkundigt sich der AN unaufgefordert rechtzeitig vor Ausführungsbeginn beim AG nach der Art der vorgesehenen Geräte für die Fliesenbelagsreinigung und bei Wasserhochdruckstrahlgeräten nach den zu erwartenden Reinigungsdrücken. Soweit die geplanten und beschriebenen Fugenmaterialien für diese Reinigungsarten oder -drücke nicht tauglich sind, meldet der AN unverzüglich Bedenken gegen die Ausführung an.

Häufig sind bereits Rutschhemmungen von Fliesen innerhalb kürzester 'Zeit durch ungeeignete Reinigungsmaßnahmen zerstört worden, Fugenmassen durch Hochdruckwasserstrahl herausgespült und Abdichtungen durch ungeeignete Reinigungsmittel angegriffen worden. Daher sind die Herstellerhinweise zu Pflege und Wartung und den hierfür geeigneten Pflegemitteln, Reinigungsmitteln und -werkzeugen vom AN in gesonderter Unterlage einmal 14 Tage nach Beauftragung und ein weiteres Mal zur Schlussrechnungslegung nachvollziehbar, schriftlich und gegen Quittung an den AG zu übergeben.

2.1 Einfache Montageplanung: Verlegerichtungspläne
Soweit nicht vom AG vorgegeben, werden bei allen Wandbelägen mit einer Kantenlänge von > 5 cm vom AN rechtzeitig vor der Ausführung Verlegerichtungspläne erstellt und dem AG zur Freigabe überlassen. Hierbei sind Installationsgegenstände nach Möglichkeit auf Fliesenmitte oder Fliesenkreuz zu planen, die Verlegerichtungen und Verlegestart sind darzustellen. In die Verlegerichtungspläne sind alle Ausstattungsgegenstände wie Spiegel, Leuchten, Türen usw. einzubeziehen.

2.2 Erweiterte Montageplanung: Fliesenverlegepläne
Soweit die Anfertigung von Fliesenverlegeplänen gesondert beschrieben ist, sind vom AN Pläne aufgrund örtlicher Aufmaße zu erstellen. Die Pläne sollen alle Installationsgegenstände, Steckdosen, Einbauten, Spiegel, Leuchten etc. darstellen und die Fliesen- und Fugenmaße maßstabsgetreu in Bezug auf die vom AG ausgewählten Materialien darstellen. Gleichfalls sind in den Fliesenverlegeplänen erforderliche Aufdickungen von Wänden durch Mehrstärken, Trockenbaukonstruktionen usw. in ihrer Dicke anzugeben. Zusammen mit den Fliesenverlegeplänen ist vom AN eine Übersicht über die erforderlichen Maßnahmen zum Toleranzausgleich und für Aufdopplungen samt einem Kostenangebot hierfür vorzulegen.

3 Ausführung und Konstruktion
3.1 Allgemeine Hinweise
Innerhalb einer zusammenhängenden Fläche ist der Einbau von Fliesen aus verschiedenen Chargen grundsätzlich nicht zulässig. Der AG ist vorher darauf hinzuweisen, wenn dies aus produkttechnischen Gründen nicht zu vermeiden ist und dadurch leichte Unterschiede in Struktur und Farbe entstehen können. Vor Ausführung hat der AN unbedingt eine Zustimmung des AG hierzu einzuholen.

Es ist davon auszugehen, dass die Verlegung der Bodenbeläge nicht in einem Zuge erfolgen kann, sondern sich nach dem Baufortschritt, der Baustellenlogistik oder der Belegungsreihenfolge von Mietflächen zu richten hat.

Türzargenhohe Bekleidungen und Bekleidungen mit der Höhenangabe 2,00 m oder 2,13 m sind abweichend von den Höhenangaben stets bis Oberkante des Zargenspiegels der fertig eingebauten Türzarge zu führen.

Bodenfliesen sind grundsätzlich höhengleich mit angrenzenden Bodenbelägen auszuführen, soweit nicht an anderer Stelle anderslautend beschrieben.

Nach dem Verlegen sind die fertig verlegten Bereiche durch wirksame Absperrungen bis zur Begehbarkeit zu schützen.

3.2 Untergrund, Vorbereitung
Bei Bekleidungen aus Platten in Feucht- bzw. Nassräumen ist die Abdichtung als Verbundabdichtung auszuführen.

Scheinfugen im Estrich sind vom AN vor Ausführung der Fliesenarbeiten mit Kunstharz kraftschlüssig zu vergießen, bei Erfordernis zu vernadeln.

3.3 Abdichtung
Der AN überprüft vor Ausführungsbeginn unaufgefordert die Anforderungen an erforderliche  Abdichtungen in Bezug auf:
- Eignung des Untergrunds samt Putzprofilen
- Wasserbeanspruchungsklasse,
- Rissklasse,
- Rissüberbrückungsklasse,
sowie bei Fugen auf die Verformungsklassen.

AG-seitige Angaben zu Art und Ausführung der Abdichtungsarbeiten sind vom AN auf Grundlage des aktuellen Normungsstandes zu prüfen oder, soweit nicht vorhanden, selbstständig zu erarbeiten.

Soweit Durchdringungen durch den Fußboden einschließlich der Abklebung erforderlich sind, werden grundsätzlich für alle Durchführungen Futterrohre mit Flanschen verwendet, die in die Dichtung einbinden. Für Futterrohre sind ausschließlich nichtrostende Materialien zulässig. Der Zwischenraum zwischen Futterrohren und Leitungen bzw. Kabeln wird mit Schrumpf-Schlauchdichtungen verschlossen. Futterrohre sollen mindestens 15 cm über OK Fliesen hinausstehen.

Übergänge von Böden zu Wänden sind mit besonderer Sorgfalt auszuführen. Soweit Abdichtungen oberhalb schwimmender Estrichen ausgeführt werden, ist zur Aufnahme der zu erwartenden Bewegungen ein 40 mm breiter Randstreifen aus herausnehmbarer Mineralwolle herzustellen, in den die Abdichtung im Übergangsbereich Wand-Boden schlaufenförmig vertieft eingearbeitet werden kann.

Abdichtungsdurchdringende Rohrführungen im Bereich von Fußboden- und Deckendurchbrüchen sind rechtzeitig vor Ausführung der Abdichtungen mit geraden Kanten einzuschalen und mit Estrich zu verfüllen, um die Abdichtung auch im Bereich der Rohre ordnungsgemäß aufbringen zu können.

Ein am Wannenrand verklebtes Wannendichtband muss vom AN nach Einbau der Duschwanne noch zusätzlich in die bereits vorhandene Abdichtungsebene mit eingedichtet werden. Diese Abdichtung ist im Duschbereich seitlich generell mind. 30 cm über den gefliesten Rand der Bade- oder Duschwanne bzw. Duschabtrennung zu führen.

Abgerundete Wannenecken sind mit vorgefertigten Dichtband-Eckfüllstücken auszuführen. Oberhalb von Wannendichtungsbändern und Dichtungsinnenecken ist im Ixel ein Schnittschutzband einzubauen, um die Abdichtung bei Wartung/Wechseln der Silikonfugen zu schützen.

Armaturen im Dusch- und Badewannenbereich sind stets mit Dichtmanschetten in die Flächenabdichtung einzuarbeiten, eine Anarbeitung der Rohrstutzen mit dauerelastischer Fugendichtmasse ist nicht ausreichend!

Fliesenbeläge in Türlaibungen sind gemäß Vorgabe der DIN 18534 in ein zum abgedichteten Raum hin geneigtes Gefälle zu legen, sodass Oberflächenwasser in den angedichteten Raum zurückfließt, bzw. eine "Abdichtungsaufkantung" des Fußbodens im abgedichteten Raum entsteht.

Zwischen Fliesen und Duschtassen ist ein ausreichender Abstand von ca. 4 mm - 5 mm für ausreichende Flankenhaftung der Dichtstofffugen erforderlich. Vor dem Einbau der Silikonfuge ist eine Füllschnur als Unterbau einzulegen.

An aufgehenden Bauteilen, auf die Wasser einwirkt, ist die Abdichtungsschicht mindestens 20 cm über die Wasserentnahmestelle bzw. über die Höhe des zu erwartenden Spritzwasserbereichs hochzuführen. Sieht die Planung des AG im Duschbereich Abdichtungen und Fliesenbeläge von weniger als 2,50m Höhe vor, meldet der AN rechtzeitig vor Ausführungsbeginn hiergegen Bedenken an.

3.4 Verlegung
Bei gleichen Kantenlängen von Wand- und Bodenfliesen sind die Fugen entsprechend durchlaufend Wand-Boden-Wand vorzusehen. Die horizontale Aufteilung des Wandfliesenbelags soll so erfolgen, dass im Duschbereich oberhalb der Duschwanne mit einer Fliese in Mindeshöhe 20 cm begonnen wird, da ansonsten die Gefahr besteht, dass sich schon bei geringen Duschwannenbewegungen die unterste Fliesenreihe ablösen kann.

Passstücke dürfen nicht kleiner als eine halbe Platte sein; das Verlegen von schmalen Streifen ist zu vermeiden. Passstücke sind stets am äußeren Rand, nicht in der Mitte von Flächen, anzuordnen.

Bodenflächen vor Wänden ohne Wandfliesenbelag erhalten einen Fliesensockel aus dem Material der Bodenfliesen, sofern nicht an anderer Stelle abweichend beschrieben. Sofern Sockelfliesen aus dem Herstellerprogramm der Bodenfliesen erhältlich sind, sind diese zu verwenden. Nur wenn spezielle Sockelfliesen nicht erhältlich sind oder die Bodenfliesen glasierte Kanten aufweisen, können Bodenfliesen zu Sockelfliesen geschnitten werden. Sockelfliesen sind oberseitig im Bereich des Klebebetts mit Fliesenmörtel zu verstreichen, eine dauerelastische Versiegelung ist hier nicht zulässig.

Bei Verlegung kalibrierter Platten mit Haarfuge sind Überzähne bei Formaten bis zu 65 cm Kantenlänge lediglich bis zu 1 mm Höhe zulässig.

3.5 Abschlüsse, Kanten
Sofern das vom AG ausgewählte Fliesenmaterial glasierte Kanten enthält, sind diese als Außenecken zu verwenden, soweit nicht abweichend etwas anderslautend beschrieben ist.

Sind keine glasierten Außenecken für die ausgewählten Fliesen verfügbar, sollen Edelstahl-Abschlussprofile an allen stoßgefährdeten Außenecken von Fliesenbelägen zur Ausführung gelangen (= Regelausführung).

In nicht stoßgefährdeten Bereichen sind die Außenecken kalibrierter Fliesen mit einer Kantenlänge > 20 cm auf Gehrung mit Haarfuge anzusetzen.

Kunststoffprofile sind als Außenecken nur dann zulässig, wenn sie ausdrücklich in der Leistungsbeschreibung gefordert werden.

Soweit Hohlkehlsockel zur Ausführung gelangen, sind deren Ecken mittels Formteilen auszuführen. Werden solche Eckformteile nicht vom Fliesenhersteller angeboten, sind die Ecken von Hohlkehlsockelfliesen mit Gehrungsschnitten und Hintermörtelung auszuführen.

In hoch stoßgefährdeten Bereichen (Warenverkehr, Hubwageneinsatz, Krankenhausbettenverkehr) sind angedübelte Edelstahl-Eckschutzschienen mit Kantenlänge > 40 mm und Materialstärke > 3 mm einzusetzen.

3.6 Bodeneinläufe und Rinnen
Für Bodeneinläufe sind systemgerechte Dichtmanschetten zu verwenden oder sie sind mit Klebeflansch einzubauen. Ist ein Anschluss für den Potenzialausgleich vorgesehen, muss dieser vom Elektrofachbetrieb angeschlossen werden.

Dichtmanschetten und -flansche von Bodeneinläufen sind so weit in den Estrich einzulassen, dass es durch die Materialstärke dieser Bauteile nicht zu Aufdickungen im Bereich umdie Einläufe kommt, und die beabsichtigte Gefällebildung pfützenfrei erfolgt.

Bei Vorhandensein von Bodenabläufen sind kleinformatige Fliesen mit leichtem Gefälle zu den Bodeneinläufen auszubilden. Die Materialstärke der Dichtflansche der Einläufe ist hierbei zu beachten. Wasserpfützen vor Einläufen stellen einen wesentlichen Mangel dar. Trichtergefälle und Diagonalanschnitte vor Fliesen kommen nur dann zur Ausführung, wenn sie ausdrücklich beschrieben wurden. Bodeneinläufe und Rinnen in Bereichen mit Materialtransporten sind stets oberflächenbündig herzustellen.

Das zeitversetzte Einmörteln bauseitig eingebauter Bodeneinläufe und -rinnen in einer Position zur Einhaltung des Fliesenrasters und nach gefällebedingter Höhenerfordernis ist Leistung des AN.

3.7 Material, Güte, Nutzungsqualität
Die Fliesenart/das Fliesenmaterial, deren Oberfläche und Kantenlänge sind mit dem AG abzustimmen. Nicht maßhaltige Fliesen sind auszusondern, ebenso unebene Fliesen.

Kleber für den Innenbereich muss mindestens den Klassen C2S1 nach DIN EN 12004 entsprechen. Für Verlegung im Außenbereich und auf Untergründen, die Bewegungen oder Risse erwarten lassen, ist Fliesenkleber der Klasse C2S2 einzusetzen.

Glasierte Steinzeugfliesen als Bodenfliesen müssen, unabhängig vom Einbauort, hinsichtlich der Abriebfestigkeit mindestens der Gruppe IV (stärkere Beanspruchung) entsprechen.

Soweit Bodenfliesen in hochbeanspruchten Bereichen zum Einbau gelangen, sind vom AN Musterflächen als Bemusterungsgrundlage herzustellen und die zu erwartenden hohen Belastungen zu simulieren. Stellvertretend für andere Beanspruchungen seien für die Belastungssimulation genannt: Handhubwagenbefahrung mit Paletten (Gewicht > 1,2 t) für Fliesenbeläge auf Böden von Anlieferungs- und Mallbereichen.

3.8 Einbauten, Einbauteile, Spiegel
Übergänge zu anderen Belägen sind, nach Wahl des AG, mit Edelstahl- oder Messingtrennschienen abzutrennen. Die Trennschienen sind mittig unter dem Türblatt anzuordnen. Insoweit erkundigt sich der AN eigenverantwortlich und rechtzeitig vor Ausführung beim AG über die Schlagrichtung der Türen.

Bäder und WCs erhalten Kristallglasspiegel in Mindestgröße 0,80 m2 (Bäder) bzw. 0,60 m2 (WCs) in objektbezogen angepasster Größe gemäß Fliesenraster, mit gefasten und polierten Kanten, unsichtbar rückseitig auf der Wand verklebt. Spiegeln müssen Aufkleber mit Pflegehinweisen aufweisen.
Soweit Abdeckungen von Revisionsschächten in Böden vom AN geliefert werden, müssen diese auf dieselben Verkehrslasten ausgelegt sein wie die angrenzenden Bereiche. Grundsätzlich sind Schachtabdeckungen mit dem gleichen Material wie der angrenzende Fliesenbelag auszuführen. Die Fugenbilder benachbarter Bereiche sollen auch in mit Fliesen belegten Revisionsrahmen durchlaufen.

Zu den Leistungen des AN gehört das An- und Einarbeiten aller Installationseinrichtungen.

3.9 Fugen
Großflächige Fliesenbeläge müssen entsprechend den möglichen Bewegungen und den Vorschriften durch Dehnungsfugen unterteilt werden. Der AN erkundigt sich insoweit unaufgefordert beim AG nach den zu erwartenden Bauteilbewegungen und den daraus zu erwartenden horizontalen und vertikalen Bauteilversätzen.

Bei großen zu erwartenden Setzungsdifferenzen, stets jedoch bei Höhendifferenzen > 10 mm, müssen Bodenfugenprofile mit Schleppstreifen oder -platten eingesetzt werden, um Stolperkanten bzw. Höhenversätze in Warentransportwegen zu vermeiden. Soweit Fugenprofile vom AG vorgegeben sind, ist die Prüfung der vorgegebenen Profile auf Eignung vom AN rechtzeitig vor Materialdisposition und Ausführungsbeginn durchzuführen.

Gebäude- und Bauteiltrennfugen sind mit nichtrostenden Profilen, mit elastischen Einlagen, Farbe nach Wahl des AG, einzufassen. Dehnungsfugen in befahrenen Fliesenbodenbelägen sind mittels Metallprofilen gegen Ausbrechen zu schützen.

3.10 Fliesenbeläge unterhalb von Türen
Der AN erfragt unaufgefordert rechtzeitig vor Ausführungsbeginn, ob Fliesenbeläge unterhalb von Türen in Räumen mit Schallschutzanforderung zu entkoppeln sind und ob solche Entkopplungsfugen mit Fugenprofilen eingefasst werden sollen. Die Auswahl geeigneter Fugenprofile erfolgt durch den AN unter Berücksichtigung der zu erwartenden Belastungen, insbesondere aus Radlasten.

Der AN wird unmittelbar vor Ausführungsbeginn einen Plansatz vom AG abfordern, aus dem er die aktuelle Lage der Türschlagrichtungen und damit die Lage der Fliesenfugen in den Türlaibungen unterhalb der Türblätter ersehen kann, um diese auf der richtigen Wandseite anzuordnen und dauerelastisch zu versiegeln.

Unterhalb der Türblätter von Brand- und Rauchschutztüren dürfen Höhentoleranzen im Fliesenbelag nicht höher als vom Türenhersteller in der Einbauanleitung vorgegeben sein, keinesfalls jedoch mehr als 3 mm betragen, um einen dichten Bodenanschluss der Türen zu gewährleisten.

3.11 Dauerelastische Versiegelung
Badewannen oder Brausetassen sind mit einem Abstand von 10 mm von umgebenden Bauteilen (Entkopplungsstreifen) einzubauen. Wannen sind vor dem Verfugen mit Wasser auf maximale Höhe zu füllen.

Als Fugenfüllstoffe sind ausschließlich dauerelastische Fugenversiegelungsstoffe mit einem zulässigen Gesamtverformungsmaß (ZGV) von 25 % oder besser einzusetzen.

Soweit beim AN keine positiven Erfahrungen aus der Kombination des jeweiligen dauerelastischen Fugenfüllmaterials mit den zum Einsatz gelangenden Oberbelägen vorliegen, legt der AN unmittelbar nach Auftragserhalt unaufgefordert Materialkombinationsproben aus Fugenfüllmaterial und Oberbelägen an, um rechtzeitig vor der Ausführung der dauerelastischen Verfugung auf der Baustelle Erkenntnisse über Materialunverträglichkeiten oder -verfärbungen zu erhalten. Der AN übergibt diese Materialkombinationsproben vor Ausführung der dauerelastischen Verfugungsarbeiten an den AG.

3.12 Rutschhemmung von Oberflächen
Die Vorgaben der DGUV 108-003 zur Rutschhemmung sind auch für nicht gewerbliche Bereiche mindestens einzuhalten. Die Rutschhemmungsklassen benachbarter Bereiche dürfen sich um nicht mehr als eine Rutschhemmungsklasse von einem Bereich zum benachbarten Bereich unterscheiden.

Für alle Bereiche planmäßiger Nässebeaufschlagung, mit Ausnahme dauerhaft im Wasser liegender Bereiche (bspw. Schwimmbeckenbereiche unter Wasseroberfläche), sind beide Rutschhemmungsanforderungen (trocken nach DGUV 108-003 und nass nach DGUV 207-006) zu berücksichtigen.

Soweit die Bodenbeschichtungsauswahl des AG die erforderlichen Rutschhemmungen nicht berücksichtigt, teilt der AN dies dem AG rechtzeitig vor Materialbestellung unaufgefordert mit und meldet Bedenken gegen die Ausführung an.

Soweit keine Rutschhemmungsanforderung im Positionstext beschrieben ist, gilt R10 als mindestens geschuldete Anforderung. Soweit Nassräume als Einsatzzweck erwähnt sind, gilt R10-B als Mindestanforderung.

3.13 Sonstiges
Nach Abschluss der Verlegearbeiten müssen Zementreste und Zementschleier entfernt werden. Hierbei sind salzsäurefreie Mittel zu verwenden, die jedoch den Zementschleier vollständig entfernen müssen.

## 324 Fliesen- und Plattenarbeiten

### Titel 01 Untergrundvorarbeiten

**01.1 Abbruch Wandfliesen im Dünnbett**
Abbruch Wandfliesen im Dünnbett einschl. Entsorgung nach AVV-Schlüssel.

Untergrund: Stb.-Wand, Putz oder GK
Folgeleistung: Putz oder Neuverfliesung
Aufbaudicke: bis ca. 1,5 cm

Abbruchort: Sanitär G3
Menge: 23,500 m²

**01.2 Abbruch Bodenfliesen im Dünnbett**
Abbruch Bodenfliesen im Dünnbett einschl. Entsorgung nach AVV-Schlüssel.

Untergrund: Estrich
Folgeleistung: neuer Bodenbelag
Aufbaudicke: bis ca. 1,5 cm

Abbruchort: Sanitär G3, Eingang, Seiteneingang
Menge: 21,500 m²

**01.3 Abbruch Estrich, d= bis 7cm**
*** Bedarfsposition ohne GB
Abbruch Estrich, Ausführung im Verbund, schwimmend oder auf Trennlage einschl. Folien, Dämmungen, Abdichtungen, Randdämmstreifen und Entsorgung nach AVV-Schlüssel.

Untergrund: Stb.-Decke bzw. -Bodenplatte
Vorleistung: Abbruch Bodenbelag
Folgeleistung: neuer Fußbodenaufbau
Material: Zement-, Kalziumsulfat- oder
 Gussasphaltestrich
Gesamtaufbaustärke: bis 7 cm

Abbruchort: WC-B, Eingang
Menge: 13,000 m²

**01.4 Reinigung des Untergrundes**
Reinigung des Untergrundes von grober Verschmutzung anderer Gewerke einschl. Entsorgung. Ausführung nur nach Anweisung der örtlichen Bauleitung.

Ortsangabe: Sanitär G3, WC-B
Menge: 16,500 m²

**01.5 Tiefgrund, saugende Untergründe**
*** Bedarfsposition ohne GB
Auftrag von Tiefgrund, lösemittelfrei.

Zweck: Saugbegrenzung und Haftverbund mit z. B. Beton,
 Zementestrich, Kalk-/Zementputz,
 GK-, Anhydritestrichoberflächen
Vorleistung (baus.): Betondecke, -wand, -treppe, saugende, mineralische, glatte und sinterschichtfreien Untergründe
Folgeleistung: Untergrundausgleich bzw.  Boden- und Wandbelag aus Fliesen

Ortsangabe: Sanitär G3, WC-B
Menge: 1,000 m²

**01.6 Haftgrund, nicht saugende Untergründe**
Auftrag von Haftgrund auf nicht saugenden, mineralischen, glatten und sinterschicht-freien Untergründen, vollflächig.

Zweck: Haftverbund mit Bestandsflächen aus  alten Fliesen-/ Plattenbelägen
Vorleistung (baus.): Bestandsfliesen
Folgeleistung: Untergrundausgleich bzw. Fliesen

Ortsangabe: Sanitär G3, WC-B
Menge: 16,500 m²

**01.7 Bodenschlitze schließen, B=100 -150 mm**
Bodenschlitze in Estrichflächen schließen mit Ausgleich der seitlichen Übergänge.

Leistungsbestandteile
- Aus vorhandenen Bodenaussparungen lockere Materialien entfernen
- Untergrund reinigen, Haftgrund herstellen
- Höhenanpassung benachbarter Flächen durch Ausgleichsspachtel
- Mit geeignetem Kunstharz- bzw. kunststoffvergütetem Zementestrichbodenmaterial auffüllen
- seitlicher Ausgleichsspachtel zur Höhenanpassung

Vorleistung: Abbruch Heizung- Sanitärleitungen
Breite der Streifen: über 100 bis 150 mm
Höhe: bis ca. 100 mm

Ortsangabe: Sanitär G3, WC-B
Menge: 1,500 m

**01.8 Wandschlitze schließen, B=100 -150 mm**
Wandschlitze in Estrichflächen schließen mit Ausgleich der seitlichen Übergänge.

Leistungsbestandteile
- Aus vorhandenen Wandaussparungen lockere Materialien entfernen
- Untergrund reinigen, Haftgrund herstellen
- Höhenanpassung benachbarter Flächen
- Mit geeignetem Putzmaterial füllen
- seitlicher Ausgleichsspachtel zur Höhenanpassung

Vorleistung: Abbruch Heizung- Sanitärleitungen
Breite der Streifen: über 100 bis 150 mm
Höhe: bis ca, 100 mm

Ortsangabe: Sanitär G3, WC-B
Menge: 5,000 m

**01.9 Untergrundvorbereitung, Fräsen**
*** Bedarfsposition ohne GB
Untergrundvorbereitung von Betonoberfläche durch Fräsen.

Leistungsbestandteile
- Untergrundprüfung auf Eignung, Ebenheit und Haftzugfestigkeit
- Fräsen
- Entsorgung des abgetragenen Materials nach AVV-Schlüssel

Zweck: Haftverbund
Vorleistung (baus.): Abbruch Fliesen
Folgeleistung: Höhenausgleich aus
 Zementverbundestrich
Menge: 1,000 m²

**01.10 Risse im Estrich schließen**
*** Bedarfsposition ohne GB
Risse im Estrich kraftschlüssig schließen gem. DIN18560.

Leistungsbestandteile
- Rissaufweitung und Säuberung
- Quereinschnitte, e<30cm
- Rissverguss und -verklammerung
- Quarzsandabstreuung

Zweck: ebener Untergrund für Haftverbund
Vorleistung: Estrich
Folgeleistung: Höhenausgleich bzw. Haftgrund
Untergrund: Zementestrich
Rissbreite: bis 5 mm
Material: 2-komponentiger Injektionsharz auf Epoxydharzbasis

Ortsangabe: Sanitär G3, WC-B
Menge: 1,000 m

**01.11 Nivellierausgleich, bis 5mm**
*** Bedarfsposition ohne GB
Ausgleichs- bzw. Nivelliermasse als selbstverlaufende, kunststoffvergütete Zementmasse.

Leistungsbestandteile
- Entfernung loser Bestandteile (z. B. Staub, Öl, Anstrich- und Mörtelreste) und Reinigung
- Haftgrund
- Ausgleichs- bzw. Nivelliermasse

Abrechnungshinweis: Der AN erstellt ein Messprotokoll über erforderliche Mehrstärken anhand eines Messprotokolls mit Messraster 50x50 cm und legt dieses dem AG rechtzeitig vor Beginn der Ausführung zur Prüfung und Freigabe als Grundlage seines Vergütungsanspruchs vor!

Zweck: Toleranzausgleich
Vorleistung: Beton- bzw. Zementestrichflächen
Folgeleistung: Bodenbelag aus Fliesen
Druckfestigkeit: C25 gem. DIN EN 13813
Ausgleichsstärke: bis 5 mm, i. M. 4 mm

Ortsangabe: WC
Menge: 1,000 m²

**01.12 Nivellierausgleich, 6-10mm**
*** Bedarfsposition ohne GB
Ausgleichs- bzw. Nivelliermasse als selbstverlaufende, kunststoffvergütete Zementmasse.

Leistungsbestandteile
- Entfernung loser Bestandteile (z. B. Staub, Öl, Anstrich- und Mörtelreste) und Reinigung
- Haftgrund
- Ausgleichs- bzw. Nivelliermasse

Abrechnungshinweis: Der AN erstellt ein Messprotokoll über erforderliche Mehrstärken anhand eines Messprotokolls mit Messraster 50x50 cm und legt dieses dem AG rechtzeitig vor Beginn der Ausführung zur Prüfung und Freigabe als Grundlage seines Vergütungsanspruchs vor!

Zweck: Toleranzausgleich des ehemaligen Duschbereiches
Vorleistung: Beton- bzw. Zementestrichflächen
Folgeleistung: Bodenbelag aus Fliesen
Druckfestigkeit: C25 gem. DIN EN 13813
Ausgleichsstärke: bis 6-10 mm, i. M. 8 mm

Ortsangabe: WC-B ehemaliger Duschbereich
Menge: 1,000 m²

**01.13 Untergrundausgleich, Wand, XPS-Platte, d= bis 20mm**
Untergrundausgleich an Bestandswände mit Bauplatten.

Leistungsbestandteile
- Entfernung loser Bestandteile
- Bauplatten in Ansetzkleber und Metallverdübelung
- Stoßarmierung

Zweck: gerader Untergrund
Vorleistung (baus.): Bestandswand
Folgeleistung: Abdichtung
Material: extrudierter Polystyrolhartschaum  (XPS)
Stärke: bis 20 mm
Oberfläche: kaschiert

Ortsangabe: Sanitär G3, WC-B
Menge: 5,000 m²

### Titel 03 Fliesenarbeiten

**03.1 Wandfliesen, 30x60cm, kalibriert**
Wandbelag aus Fliesen gem. DIN EN 14411, im Innenbereich einschl. Verfugungen.

Zweck: Dekorierbelag, Feuchteschutz
Vorleistung: Wandputz PIV, teilweise PIII bzw.  Abdichtung, GK Wand
Folgeleistung: endfertig
Material: Feinsteinzeug EN 14411, BIa,  trockengepresst
Oberfläche: glasiert, eben
Dekor: einfarbig, nach Wahl
Kanten: geformt, kalibriert, rektifiziert
Nennmaß: 30 x 60 cm
Lagerung: Dünnbett, DIN 18157
Verlegeart: orthogonal
Verband: Kreuzfuge
Fuge: Haarfuge < 2 mm, silbergrau
Einbauhöhe: nach Fliesenspiegel bis 2,30m
Fabrikat: Aventuro
Serie Atlanta
Farbton: white, beige, grey, anthrazit
Materialpreis: ca. 30 €/m²
Einbauort: Sanitär G3, WC-B
Menge: 50,000 m²

**03.2 Abdeckungen**
Abdeckungen der Wandvorsätze / Ablagen als Zulage auf Höhe im Mörtelbett verlegen.

Tiefe: bis 20 cm

Einbauort: Sanitär G3, WC-B
Menge: 6,000 m

**03.3 Bodenfliesen, 30x60cm, kalibriert**
Bodenbelag aus Fliesen gem. DIN EN 14411, im Innenbereich.

Vorleistung (baus.): Estrich / Bodenabdichtung B/W2-I
Folgeleistung: endfertig
Material: Feinsteinzeug EN 14411, BIa,
 trockengepresst
Oberfläche: glasiert, eben
Dekor: einfarbig, nach Wahl
Rutschhemmung: mind. R10/B
Abriebklasse: nach ISO 10545-7
Kanten: geformt, kalibriert, rektifiziert
Nennmaß: 30 x 60 cm
Lagerung: Dünnbett, DIN 18157
Verlegeart: orthogonal
Verband: Kreuzfuge
Fuge: Haarfuge < 2 mm, silbergrau
Fabrikat: Aventuro
Serie Atlanta
Farbton: white, beige, grey, anthrazit
Materialpreis: ca. 30 €/m²

Einbauort: Sanitär G3, WC-B
Menge: 16,500 m²

**03.4 Sockelleiste, Fliesen, H=7cm**
Sockelleiste aus Fliesen gem. DIN EN 14411, im Innenbereich.

Leistungsumfang
- Sockelleiste
- Verfugung
- obserseitiger dauerelastischer Anschluss
- Eckausbildung

Vorleistung: Wandputz PIV, teilweise PIII bzw.  Abdichtung
Lagerung: im Dünnbett
Material und Fuge: wie Bodenbelag
Sockelhöhe: 7 cm
Plattenbreite: wie Bodenbelag
Übergang: dauerelastische Verfugung zu  Bodenbelag

Einbauort: Sanitär G3, WC-B
Menge: 24,000 m

**03.5 Decorstreifen in den Wandbelag**
Decorstreifen in den Wandbelag der Pos. Wandfliesen einarbeiten, nach Angabe des Architekten / der Bauleitung, mit feinkeramischen Steingut- Dekorfliesen nach DIN-EN 14411 - Gruppe BIII

Abmessung:  geschnitten 30 x 30 cm
Farbton: nach Wahl

liefern und Verlegen, als Zulage zum vorbezeichneten Wandbelag. Die Dekorbordüre ist auf Höhe nach Angabe in den Wandbelag einzuarbeiten.
Das Verlegen der Fliesen erfolgt im Fugenschnitt und ist im EP Preis enthalten.
Die Fugenkammern sind sorgfältig auszukratzen.
Menge: 10,000 m

**03.6 Fensterbank, Granit, innen, d=40mm**
Fensterbank aus Granit im Innenbereich, Sichtkanten gefast.

Leistungsbestandteile
- Reinigen des Untergrundes von haftungsmindernden Stoffen etc.
- Haftbrücke
- Gefällespachtel, frisch-in-frisch mit Haftbrücke
- Zweite Dichtebene gem. RAL, z. B. Dichtschlämme
- Fensterbank

Vorleistung (baus.): Brüstung (Mauerwerk, Beton)
Folgeleistung: Oberflächenbehandlung
Gesteinsart: Granit
Typische Farbe: beige-weiß
Oberfläche: geschliffen
Plattendicke: 40 mm
Plattenbreite: ca. 25 cm
Ausführung: - mit Wassernase (Einschnitt
  unterhalb)
 - seitl. Wassersperre (Natursteinklotz, beidseitig)
Lagerung: Dünnbett, Kleberstärke ca. 5 mm
Einbau: Oberkante mit Gefälle (ab 2,5 %),
 seitlicher Einstand (beidseitig) unter
 Laibungsplatten
Fugenfarbe: dunkel grau

Einbauort: neue Fensterelemente
Menge: 6,500 m

### Titel 04 Treppenstufen

**04.1 Tritt-/Setzstufe, Theumaer Fruchtschiefer, rechteckig, b=140cm**
Treppenbelag für geradläufige Treppen aus Naturwerkstein nach DIN EN 12058 als Tritt-/Setzstufen im Innenbereich.

Leistungsbestandteile
- Entfernung loser Bestandteile, Reinigung
- Haftgrund
- Prüfung der schalltechnischen Entkopplung der baus. Vorleistung Treppenläufe
- Schalltechnische Entkopplung an Wänden
- Bodenbelag
- Verfugung
- dauerelastische Versiegelung

Vorleistung: Stb.-Treppe (Fertigteil)
Folgeleistung: z. B. Oberflächenbehandlung,
 Schutzabdeckung
Rutschhemmung: R9 gem. DGUV Regel 108-003
Lagerung: Dünnbett, Kleberstärke ca. 5 mm DIN 18157
Gesteinsart: Schiefer
Handelsname: Theumaer Fruchtschiefer
Typische Farbe: blaugrau
Oberfläche: gebürstet
Treppenlauf: gerade
Plattenart: großformatig, kalibriert
Plattendicke: 3 cm
Auftrittbreite: bis 30 cm
Steigungshöhe: bis 19 cm
Laufbreite/Plattenlänge: ca. 140 cm
Fugenfarbe: dunkel grau

Einbauort: Treppenhaus
Menge: 42,000 Stck

**04.2 Tritt-/Setzstufe, Theumaer Fruchtschiefer, gewendelt, b=100cm**
Treppenbelag für gewendelte Treppen aus Naturwerkstein nach DIN EN 12058 als Tritt-/Setzstufen im Innenbereich.

Leistungsbestandteile
- Entfernung loser Bestandteile, Reinigung
- Haftgrund
- Prüfung der schalltechnischen Entkopplung der baus. Vorleistung Treppenläufe
- Schalltechnische Entkopplung an Wänden
- Bodenbelag
- Verfugung
- dauerelastische Versiegelung

Vorleistung: Stb.-Treppe (Fertigteil)
Folgeleistung: z. B. Oberflächenbehandlung,
 Schutzabdeckung
Rutschhemmung: R9 gem. DGUV Regel 108-003
Lagerung: Dünnbett, Kleberstärke ca. 5 mm DIN 18157
Gesteinsart: Schiefer
Handelsname: Theumaer Fruchtschiefer
Typische Farbe: blaugrau
Oberfläche: gebürstet
Treppenlauf: gewendelt
Plattenart: großformatig, kalibriert
Plattendicke: 3 cm
Auftrittbreite: bis 30 cm
Steigungshöhe: bis 19 cm
Laufbreite/Plattenlänge: ca. 100 cm
Fugenfarbe: dunkel grau

Einbauort: Eingang Seite
Menge: 33,000 Stck

**04.3 Podest, Theumaer Fruchtschiefer, Dünnbett, 40x60x3cm, R9**
Podestbelag aus Naturwerkstein im Innenbereich nach DIN EN 12058.

Leistungsbestandteile
- Entfernung loser Bestandteile, Reinigung
- Haftgrund
- Prüfung der schalltechnischen Entkopplung der baus. Vorleistung Treppenläufe
- Schalltechnische Entkopplung an Wänden
- Bodenbelag
- Verfugung
- dauerelastische Versiegelung

Vorleistung: Zementestrich als Höhenausgleich auf Treppenpodest
Rutschhemmung: R9 gem. DGUV Regel 108-003
Lagerung: Dünnbett, Kleberstärke ca. 5 mm DIN 18157
Verlegeart: orthogonal
Gesteinsart: Schiefer
Handelsname: Theumaer Fruchtschiefer
Typische Farbe: blaugrau
Oberfläche: gebürstet
Plattenart: Formplatte, kalibriert
Plattendicke: 3 cm
Plattengröße: 40x60 cm
Absätze/Versprünge: max. 1,5 mm, zwischen benachbarten
 Platten
Verband: Kreuzfuge
Fugenfarbe: dunkel grau

Einbauort: Treppenhaus
Menge: 10,000 m²

**04.4 Podestrand, Theumaer Fruchtschiefer, d=3cm**
Randstücke als Abschluss der Podestflächen nach DIN EN 12058, Vorderkante gefast. Oberflächenbearbeitung entsprechend der Oberfläche des Treppenbelages.

Folgeleistung: z. B. Oberflächenbehandlung
Material und Fuge: wie Bodenbelag
Plattendicke: 3 cm, kalibriert
Plattenlänge: wie Bodenbelag
Menge: 14,000 m

**04.5 Stufensockel, Theumaer Fruchtschiefer, H=8cm, d=10mm**
Stufensockel, Sichtkanten gefast, Verlegung im Dünnbett.

Leistungsbestandteile
- Entfernung loser Bestandteile (z. B. Staub, Öl, Anstrich- und Mörtelreste) und Reinigung
- Haftgrund
- Stufensockel
- gefaste Sichtkanten
- Verfugung
- dauerelastische Versiegelung
- Stoß- und Eckausbildung
- oberseitige Polierung der Stirnkante

Vorleistung: Wandputz PII und PIV
Folgeleistung: z. B. Oberflächenbehandlung
Material und Fuge: wie Treppenbelag
Plattendicke: 10 mm kalibriert
Sockelhöhe: 8 cm
Auftrittbreite: bis 30 cm
Steigungshöhe: bis 19 cm

Einbauort: Treppenhaus, Eingang Seite
Menge: 49,000 m

**04.6 Stufenvorderkante, gestockt**
Ausführung eines Gleitschutzes der Stufenvorderkante durch Stocken in einem ca. 5 cm breiten Streifen.

Ortsangabe: Treppenhaus
Menge: 49,000 m

**04.7 Zulage Aufzugskabinen-Bodenbelag**
Zulage für das Kalibrieren, d.h. Dünnschleifen, von Aufzugsbodenbelag anstelle der Standard-Materialdicke des Bodenbelags.

Zweck: Gewichtsersparnis in Aufzugskabine
Vorleistung: Aufzugskabinenboden Stahlblech
Folgeleistung: keine; endfertig
Ausgangsmaterial: Bodenbelag der Hauptposition
Einbau: Flex-Klebemörtel im Dünnbett
Dicke: < 20mm nach Kalibrierung

Einbauort; Aufzugskabine
Menge: 2,000 m²

**04.8 Tritt-/Setzstufen, R10/B, V2A-Schiene, geradläufig**
*** Bedarfsposition ohne GB
Bodenfliese auf Tritt- und Setzstufen für geradläufige Treppen, im Innenbereich, Verlegung im Dünnbett. Abrechnung nach m Stufe.

Leistungsbestandteile
- Haftgrund, Ausgleichsschicht
- Trittstufenfliese
- Setzstufenfliese
- Edelstahlprofil Vorderkante
- Dauerelastische Verfugung

Rutschhemmung: R10/B gem. DGUV Regel 108-003
Oberfläche: unglasiert, matt
Laufbreite: 1,40 m
Steigung: ca. 17x28 cm
Fugen: nach DIN und Bemusterung

Einbauort: ???
Menge: 1,000 m

**04.9 Sockelfliesen, H=7cm, Treppenstufen**
*** Bedarfsposition ohne GB
Sockelfliese passend zu den zuvor beschriebenen Treppenfliesen.

Oberseite: Mörtelhohlkehle
Unterseite: dauerelastische Versiegelung
Außenecken: Gehrungsschnitt
Höhe des Sockels: 7 cm

Einbauort: ???
Menge: 1,000 m

### Titel 05 Schienen, Kanten, Löcher und Fugen

**05.1 Abschlussprofil, V2A, H=6-10mm**
Abschlussprofil zum bündigen Einbau mit Wandbelag aus Fliesen, mit Befestigungsschenkel  und angeordneten Abschlussschenkel mit verbreiteter Profilkopfausbildung zur Einlage ins Mörtelbett.

Zweck: Belagsabschluss, Eckschutz an
 horizontalen/vertikalen
 Wandaußenecken
Material: Edelstahl (V2A)
Sichtkanten: Höhe ca. 6-10 mm, entsprechend
 Belagstärke

Einbauort: Sanitär G3, WC-B

Produkt:
Schlüter-Schiene Jolly - Edelstahl V2A,
Menge: 21,000 m

**05.2 Fliesen, Löcher herstellen**
Löcher und Durchdringungen im Fliesenbelag einschl. anpassen und dauerelastischem Anschluss, zur Durchführung von Installationsrohren sowie zum bauseitigen Einbau von Steckdosen und dergleichen herstellen.

Größe: 20-65 mm
Menge: 27,000 Stck

**05.3 Aussparung, eckig, >0,10m2, 35x35cm**
Aussparung in Fliesenbelag einschl. anpassen und dauerelastischem Anschluss, mit einer Einzelgröße von > 0,10 m2.

Form: eckig
Plattendicke: 3 cm

Einbauort: WC Drückerplatte
Menge: 3,000 Stck

**05.4 dauerelastische Verfugung, Fliesen**
Dauerelastische Verfugung im Bereich der Anschlüsse Wand/Boden, Eckausbildungen, bei Materialwechsel sowie Bauwerksfugen einschl. Hinterfüllung und Vorbehandlung.

Vorleistung: Fliesenbelag
Material: geeignet für Fliesenbelag
Fugenbreite: 8-10 mm
Fuge: zulässige Gesamtverformung (ZGV)
 25 %
Farbe: wie Mörtelfuge
Anforderung: materialverträglich mit Fliesenbelag

Einbauort: WC-B, Sanitär G3
Menge: 89,500 m

**05.5 Trennschiene/-winkel, V2A, H=6-10mm**
*** Bedarfsposition ohne GB
Trennschiene/-winkel zum bündigen Einbau mit Bodenbelag aus Fliesen, mit Befestigungsschenkel zur Einlage ins Mörtelbett.

Zweck: Belagswechsel
Material: Edelstahl (V2A)
Form: gerade (im Grundriss)
Plattendicke: ca. 6-10 mm
Profilhöhe: bis 10 mm, entsprechend
 Belagstärke

Einbauort: WC-B, WC`s
Menge: 1,000 m

### Titel 06 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**06.1 Stundensatz: Fachwerker**
Stundensatz für Leistungen, welche nicht in den Positionen erfasst sind und nur auf ausdrückliche Anweisung der Bauleitung gegen Nachweis zur Ausführung kommen.

Fachwerker
Menge: 15,000 Std

**06.2 Stundensatz: Bauhelfer**
Stundensatz für Leistungen, welche nicht in den Positionen erfasst sind und nur auf ausdrückliche Anweisung der Bauleitung gegen Nachweis zur Ausführung kommen.

Bauhelfer
Menge: 15,000 Std
